# Rampe d'escalier, en bois

- Propriété du fichier: CYPE Ingenieros S.A.
- Format: FIEBDC-3/2016
- Logiciel: Générateur de prix de la construction. CYPE Ingenieros, S.A.
- Date: 31/10/2025
- Zone géographique: Algérie
- Devise: DZD
- Coûts indirects: 3 %
- Frais généraux: 13 %
- Bénéfice: 6 %
- TVA: 19 %

## F Aménagements et finitions

### FG Garde-corps et mains courantes

#### FGE Rampes d'escaliers

**FGE040** m Rampe d'escalier, en bois.
Rampe en bois de pin vernie, de 90 cm de hauteur, avec une main courante supérieure et un socle inférieur de 65x70 mm de diamètre, des balustres tournées de 5 cm assemblées tous les 12 cm, pour escalier en U, à deux volées droites avec palier intermédiaire. Comprend les platines pour fixation par vissage dans des parois maçonnées avec chevilles en nylon et vis en acier. Élaborée en atelier et montée in situ.
Inclut: Implantation des points de fixation. Aplomb et nivellement. Résolution des unions entre tronçons. Résolution des liaisons avec le parement.
Critère pour le métré: Longueur mesurée aux axes en grandeur réelle, selon documentation graphique du Projet.
Critère pour le mémoire: On mesurera, en grandeur réelle, aux axes, la longueur réellement exécutée selon les spécifications du Projet.

| Code | U | Désignation | Quantité | Prix | Montant |
|---|---|---|---|---|---|
| mt26aaa033a | U | Ancrage mécanique avec cheville en nylon et vis en acier galvanisé, à tête fraisée. (matériau) | 2 | 31.99 | 63.980 |
| mt22dbe010ac | m | Rampe en bois de pin vernie, de 90 cm de hauteur avec une main courante supérieure et un socle inférieur de 65x70 mm de diamètre, des balustres tournées de 5 cm assemblées tous les 12 cm, pour un escalier en U, à deux volées droites avec palier intermédiaire. (matériau) | 1 | 17348.04 | 17348.040 |
| mo017 | h | Compagnon professionnel III/CP2 menuisier bois. (main-d'œuvre) | 0.974 | 742.16 | 722.864 |
| mo058 | h | Ouvrier professionnel II/OP menuisier bois. (main-d'œuvre) | 0.694 | 550.19 | 381.832 |
| % | % | Frais de chantier des unités d'ouvrage | 2 % | 18516.716 | 370.334 |
|  |  | Coûts directs |  |  | 18887.050 |

Déchets:
- pose: mt26aaa033a Ancrage mécanique avec cheville en nylon et vis en acier galvanisé, à tête fraisée; facteur de déchet 0.00430435
- pose: mt22dbe010ac; facteur de déchet 0.00178761

## Ressources

**mt26aaa033a** U Ancrage mécanique avec cheville en nylon et vis en acier galvanisé, à tête fraisée
Données techniques: Coût énergétique 1.605 MJ; Émission de CO2 0.133 kg; Code CED 17 04 05; Masse de l'élément 0.046 kg; Volume 0.000022 m3
Déchets:
- emballage: re150101 Emballages en papier et en carton. (composant de déchet); quantité 0.001 kg; Code CED 15 01 01; Masse de l'élément 1 kg; Volume 0.001333 m3

**mt22dbe010ac** m Rampe en bois de pin vernie
Données techniques: Coût énergétique 529.825 MJ; Émission de CO2 12.120 kg; Code CED 17 02 01; Masse de l'élément 13.16 kg; Volume 0.011964 m3
Déchets:
- emballage: re170203 Plastique. (composant de déchet); quantité 0.003 kg; Code CED 17 02 03; Masse de l'élément 1 kg; Volume 0.001667 m3
