# Isolation thermique par habillage avec des plaques fixées avec de la colle

- Propriété du fichier: CYPE Ingenieros S.A.
- Format: FIEBDC-3/2016
- Logiciel: Générateur de prix de la construction. CYPE Ingenieros, S.A.
- Date: 08/11/2024
- Zone géographique: Algérie
- Devise: DZD
- Coûts indirects: 3 %
- Frais généraux: 13 %
- Bénéfice: 6 %
- TVA: 19 %

## F Aménagements et finitions

### FI Isolations intérieures

#### FIU Doublages

**FIU120** m² Isolation thermique par habillage avec des plaques fixées avec de la colle.
Isolation thermique en habillage avec des plaques fixées avec de la colle sur sa surface, constituée de panneau rigide en polystyrène extrudé, selon NF EN 13164, à surface lisse et système latéral à rainure et languette, de 40 mm d'épaisseur, résistance à la compression >= 300 kPa, résistance thermique 1,2 m²K/W, conductivité thermique 0,034 W/(mK), placé bord à bord et fixé mécaniquement au support.
Inclut: Implantation et découpe de l'isolant. Mise en place de l'isolant sur le parement. Fixation de l'isolant. Résolution des points singuliers.
Critère pour le métré: Surface mesurée selon documentation graphique du Projet.
Critère pour le mémoire: On mesurera la surface réellement exécutée selon les spécifications du Projet.

| Code | U | Désignation | Quantité | Prix | Montant |
|---|---|---|---|---|---|
| mt16pxc010ebc | m² | Panneau rigide en polystyrène extrudé, selon NF EN 13164, à surface lisse et système latéral à rainure et languette, de 40 mm d'épaisseur, résistance à la compression >= 300 kPa, résistance thermique 1,2 m²K/W, conductivité thermique 0,034 W/(mK), Euroclasse E de réaction au feu selon NF EN 13501-1, avec code de désignation XPS-EN 13164-T1-CS(10/Y)300-DLT(2)5-DS(TH)-WL(T)0,7. (matériau) | 1.05 | 1355.49 | 1423.265 |
| mt16aaa020ia | U | Fixation mécanique pour panneaux isolants de polystyrène extrudé, placés directement sur la surface support. (matériau) | 6 | 25.95 | 155.700 |
| mo054 | h | Compagnon professionnel III/CP2 poseur d'isolants rigides ou flexibles. (main-d'œuvre) | 0.124 | 719.99 | 89.279 |
| mo101 | h | Ouvrier professionnel II/OP poseur d'isolants rigides ou flexibles. (main-d'œuvre) | 0.124 | 523.78 | 64.949 |
| % | % | Frais de chantier des unités d'ouvrage | 2 % | 1733.193 | 34.664 |
|  |  | Coûts directs |  |  | 1767.857 |

Déchets:
- pose: mt16pxc010ebc; facteur de déchet 0.048

## Ressources

**mt16pxc010ebc** m² Panneau rigide en polystyrène extrudé
Données techniques: Coût énergétique 118.155 MJ; Émission de CO2 3.772 kg; Code CED 17 06 04; Masse de l'élément 1.32 kg; Volume 0.0022 m3
Déchets:
- emballage: re170203 Plastique. (composant de déchet); quantité 0.024 kg; Code CED 17 02 03; Masse de l'élément 1 kg; Volume 0.001667 m3

**mt16aaa020ia** U Fixation mécanique pour panneaux isolants de polystyrène extrudé, placés directement sur la surface support
Données techniques: Coût énergétique 0.233 MJ; Émission de CO2 0.071 kg
Déchets:
- emballage: re150101 Emballages en papier et en carton. (composant de déchet); quantité 0.072 kg; Code CED 15 01 01; Masse de l'élément 1 kg; Volume 0.001333 m3
