# Émail sur structure en acier galvanisé

- Propriété du fichier: CYPE Ingenieros S.A.
- Format: FIEBDC-3/2016
- Logiciel: Générateur de prix de la construction. CYPE Ingenieros, S.A.
- Date: 08/11/2024
- Zone géographique: Algérie
- Devise: DZD
- Coûts indirects: 3 %
- Frais généraux: 13 %
- Bénéfice: 6 %
- TVA: 19 %

## F Aménagements et finitions

### FP Peintures

#### FPE Spéciales métal

**FPE020** m² Émail sur structure en acier galvanisé.
Application manuelle de deux couches d'émail en polyuréthane, couleur blanche, finition brillante, (rendement: 0,077 l/m² chaque couche); application préalable d'une couche d'impression phosphochromative à un seul composant, couleur grise, finition mat (rendement: 0,057 l/m²), sur poutre constituée de pièces simples de profilés laminés en acier galvanisé à chaud.
Inclut: Préparation et nettoyage de la surface support. Application d'une couche d'impression. Application de deux couches de finition.
Critère pour le métré: Surface mesurée selon documentation graphique du Projet.
Critère pour le mémoire: On mesurera la surface réellement exécutée selon les spécifications du Projet.

| Code | U | Désignation | Quantité | Prix | Montant |
|---|---|---|---|---|---|
| mt27pfi202a | l | Impression phosphochromative à un seul composant, couleur grise, finition mat, à base de résines de butyral de polyvinyle modifié, pigments antioxydants exempts de chromates, pigments de type "extenseur" et dissolvant formulé à base d'un mélange d'hydrocarbures, alcools et dissolvant cétonique, à appliquer à la brosse ou au pistolet sur surfaces métalliques. (matériau) | 0.057 | 1812.35 | 103.304 |
| mt27esp010m | l | Émail en polyuréthane, couleur blanche, finition brillante, à base de résines acryliques hydroxylées, isocyanates aliphatiques, pigments minéraux, pigments organiques et dissolvant formulé à base d'un mélange d'hydrocarbures et dissolvant cétonique, de résistance à la corrosion très élevée, à appliquer au pistolet sur surfaces métalliques. (matériau) | 0.154 | 2458.95 | 378.678 |
| mq07ple010bg | U | Location par jour de nacelle élévatrice à bras articulé, moteur diesel, de 16 m de hauteur maximale de travail, y compris la maintenance et l'assurance de responsabilité civile. (matériel) | 0.012 | 12523.24 | 150.279 |
| mo038 | h | Compagnon professionnel III/CP2 peintre. (main-d'œuvre) | 1.021 | 700.68 | 715.394 |
| mo076 | h | Ouvrier professionnel II/OP peintre. (main-d'œuvre) | 0.182 | 523.78 | 95.328 |
| % | % | Frais de chantier des unités d'ouvrage | 2 % | 1442.983 | 28.860 |
|  |  | Coûts directs |  |  | 1471.843 |
