# Grenaillage mécanique

- Propriété du fichier: CYPE INGENIEROS, S.A.
- Format: FIEBDC-3/2002
- Zone géographique: Algérie
- Devise: DZD
- Coûts indirects: 3.00 %
- Frais généraux: 13.00 %
- Bénéfice: 6.00 %
- TVA: 19.00 %

**GAB020** m² Grenaillage mécanique, obtenant une rugosité approximative de 2 mm pour la préparation de la surface en béton structural, en supprimant les couches anciennes, les laits superficiels, les peintures ou tout autre type de graisse ou de saleté du support, afin de procéder ensuite à l'application de produits réparateurs et protecteurs sur la structure en béton armé, et charge manuelle des restes générés dans le camion ou la benne.
Grenaillage mécanique, obtenant une rugosité approximative de 2 mm pour la préparation de la surface en béton structural, en supprimant les couches anciennes, les laits superficiels, les peintures ou tout autre type de graisse ou de saleté du support, afin de procéder ensuite à l'application de produits réparateurs et protecteurs sur la structure en béton armé, et charge manuelle des restes générés dans le camion ou la benne.
Inclut: Grenaillage mécanique du béton. Nettoyage de la surface support. Retrait et entassement des restes générés. Chargement des restes générés dans le camion ou la benne.
Critère de métré de projet: Surface mesurée selon documentation graphique du Projet.
Critère de mesure de l'ouvrage: On mesurera la surface réellement exécutée selon les spécifications du Projet.

| Code | U | Désignation | Quantité | Prix | Montant |
|---|---|---|---|---|---|
| mq06aca020 | h | Équipement de sablage pour revêtement de sol en béton, avec système d'aspiration. (matériel) | 0.193 | 458.74 | 88.54 |
| mq08gel010k | h | Groupe électrogène insonorisé, triphasé, de 45 kVA de puissance. (matériel) | 0.193 | 404.53 | 78.07 |
| mo112 | h | Ouvrier d'exécution I/OE2 construction. (main-d'œuvre) | 0.236 | 335.40 | 79.15 |
| mo113 | h | Ouvrier d'exécution I/OE1 construction. (main-d'œuvre) | 0.236 | 329.49 | 77.76 |
| % | % | Frais de chantier des unités d'ouvrage | 2 % | 323.52 | 6.47 |
|  |  | Coûts directs |  |  | 329.99 |
