# Réparation d'un élément de plancher en bois, via une prothèse en bois et des armatures

- Propriété du fichier: CYPE Ingenieros S.A.
- Format: FIEBDC-3/2016
- Logiciel: Générateur de prix de la construction. CYPE Ingenieros, S.A.
- Date: 03/04/2024
- Zone géographique: Algérie
- Devise: DZD
- Coûts indirects: 3 %
- Frais généraux: 13 %
- Bénéfice: 6 %
- TVA: 19 %

## G Structure et gros oeuvre

### GA Transformations et réparations

#### GAI Réparation d'éléments en bois

**GAI020** U Réparation d'un élément de plancher en bois, via une prothèse en bois et des armatures.
Réparation d'une extrémité de poutrelle du plancher en bois, en supprimant la zone détériorée et en plaçant une prothèse de 10x15x50 cm de bois scié de sapin (Abies alba), finition brossée, pour applications structurales, classe résistante C24 selon NF EN 338 et NF EN 1912 et protection face aux agents biotiques qui correspondent à la classe de pénétration NP2 (3 mm dans les faces latérales de l'aubier) selon NF EN 351-1, fixée au bois sain via résine époxy-acrylate, sans styrène. Assemblage de la prothèse et du reste du bois sain via 4 barres à haute adhérence en fibre de verre renforcée avec résine en polyester, de 0,6 m de longueur chacune et 12 mm de diamètre, logées dans des trous réalisés dans la prothèse et le bois sain, et remplissage des trous avec la même résine. Montage et démontage d'étai.
Inclut: Installation de l'étai. Découpe de la zone endommagée et assainissement. Implantation et ajustement de la prothèse en bois. Application de la résine sur le bois sain. Mise en place de la prothèse et fixation provisoire de celle-ci. Réalisation des trous, en perforant le bois sain et la prothèse. Mise en place des barres à haute adhérence dans les trous. Remplissage des trous avec de la résine. Démontage du système de coffrage. Démontage et retrait de l'étai. Retrait et stockage des décombres. Chargement des décombres dans le camion ou la benne.
Critère pour le métré: Nombre d'unités prévues, selon documentation graphique du Projet.
Critère pour le mémoire: On mesurera le nombre d'unités réellement exécutées selon les spécifications du Projet.

| Code | U | Désignation | Quantité | Prix | Montant |
|---|---|---|---|---|---|
| mt08ema050b | m³ | Bois pour coffrage, de 26 mm d'épaisseur. (matériau) | 0.006 | 48635.15 | 291.811 |
| mt08var050 | kg | Fil de fer galvanisé pour attacher, de 1,30 mm de diamètre. (matériau) | 0.1 | 189.49 | 18.949 |
| mt08var060 | kg | Pointes d'acier de 20x100 mm. (matériau) | 0.05 | 1105.34 | 55.267 |
| mt08dba010d | l | Agent démoulant, à base d'huiles spéciales, émulsionnable à l'eau, pour coffrages métalliques, phénoliques ou en bois. (matériau) | 0.03 | 227.92 | 6.838 |
| mt50spa050m | m³ | Grosse planche en bois de pin, dimensions 20x7,2 cm. (matériau) | 0.001 | 42904.35 | 42.904 |
| mt50spa101 | kg | Clous en acier. (matériau) | 0.14 | 182.87 | 25.602 |
| mt50spa081a | U | Étai métallique télescopique, allant jusqu'à 3 m de hauteur. (matériau) | 0.014 | 1880.76 | 26.331 |
| mt26reh100a | U | Cartouche de 380 ml de résine époxy-acrylate, sans styrène, à deux composants, avec doseur et buse mélangeuse automatique, pour ancrages structuraux verticaux et horizontaux. (matériau) | 0.639 | 1668.24 | 1066.005 |
| mt07mee014ia | m³ | Bois scié de sapin (Abies alba), finition brossée, pour applications structurales, classe résistante C24 selon NF EN 338 et NF EN 1912 et protection face aux agents biotiques qui correspondent à la classe de pénétration NP2 (3 mm dans les faces latérales de l'aubier) selon NF EN 351-1, travaillé en atelier. (matériau) | 0.008 | 84844.74 | 678.758 |
| mt07cef010f | m | Barre à haute adhérence en fibre de verre renforcée avec résine en polyester, de 12 mm de diamètre, avec surface sablée pour amélioration de l'adhérence, pour armature et renfort structural. (matériau) | 2.4 | 1259.72 | 3023.328 |
| mq09sie010 | h | Tronçonneuse à essence, de 50 cm de lame et 2 kW de puissance. (matériel) | 0.063 | 324.32 | 20.432 |
| mo020 | h | Compagnon professionnel III/CP2 construction. (main-d'œuvre) | 0.687 | 698.09 | 479.588 |
| mo112 | h | Ouvrier d'exécution I/OE2 construction. (main-d'œuvre) | 0.392 | 511 | 200.312 |
| mo058 | h | Ouvrier professionnel II/OP menuisier bois. (main-d'œuvre) | 0.303 | 525.07 | 159.096 |
| mo113 | h | Ouvrier d'exécution I/OE1 construction. (main-d'œuvre) | 0.303 | 502.77 | 152.339 |
| % | % | Frais de chantier des unités d'ouvrage | 2 % | 6247.560 | 124.951 |
|  |  | Coûts directs |  |  | 6372.511 |

Déchets:
- pose: mt08ema050b Bois pour coffrage, de 26 mm d'épaisseur; facteur de déchet 1
- pose: mt08var050 Fil de fer galvanisé pour attacher, de 1,30 mm de diamètre; facteur de déchet 0.0038
- pose: mt08var060 Pointes d'acier de 20x100 mm; facteur de déchet 0.0045
- pose: mt08dba010d Agent démoulant, à base d'huiles spéciales, émulsionnable à l'eau, pour coffrages métalliques, phénoliques ou en bois; facteur de déchet 0.07
- pose: mt50spa050m Grosse planche en bois de pin, dimensions 20x7,2 cm; facteur de déchet 1
- pose: mt50spa101 Clous en acier; facteur de déchet 0.0045
- pose: mt50spa081a Étai métallique télescopique, allant jusqu'à 3 m de hauteur; facteur de déchet 1
- pose: mt26reh100a; facteur de déchet 0.03
- pose: mt07mee014ia; facteur de déchet 0.0015

## Ressources

**mt08ema050b** m³ Bois pour coffrage, de 26 mm d'épaisseur
Données techniques: Coût énergétique 9339.000 MJ; Émission de CO2 -127.875 kg; Code CED 17 02 01; Masse de l'élément 68.75 kg; Volume 0.0625 m3

**mt08var050** kg Fil de fer galvanisé pour attacher, de 1,30 mm de diamètre
Données techniques: Coût énergétique 25.100 MJ; Émission de CO2 2.560 kg; Code CED 17 04 05; Masse de l'élément 1 kg; Volume 0.000476 m3

**mt08var060** kg Pointes d'acier de 20x100 mm
Données techniques: Coût énergétique 9.830 MJ; Émission de CO2 0.510 kg; Code CED 17 04 05; Masse de l'élément 1 kg; Volume 0.000476 m3

**mt08dba010d** l Agent démoulant, à base d'huiles spéciales, émulsionnable à l'eau, pour coffrages métalliques, phénoliques ou en bois
Données techniques: Coût énergétique 82.642 MJ; Émission de CO2 4.474 kg; Code CED 17 09 04; Masse de l'élément 0.932 kg; Volume 0.000621 m3
Déchets:
- emballage: re150104 Emballages métalliques. (composant de déchet); quantité 0.042 kg; Code CED 15 01 04; Masse de l'élément 1 kg; Volume 0.001667 m3

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3

**mt26reh100a** U Cartouche de 380 ml de résine époxy-acrylate
Données techniques: Coût énergétique 68.664 MJ; Émission de CO2 2.832 kg; Code CED 17 09 04; Masse de l'élément 0.57 kg; Volume 0.00038 m3
Déchets:
- emballage: re170203 Plastique. (composant de déchet); quantité 0.2 kg; Code CED 17 02 03; Masse de l'élément 1 kg; Volume 0.001667 m3

**mt07mee014ia** m³ Bois scié de sapin (Abies alba)
Données techniques: Coût énergétique 19004.675 MJ; Émission de CO2 -558.408 kg; Code CED 17 02 01; Masse de l'élément 420 kg; Volume 0.381818 m3
Déchets:
- emballage: re170203 Plastique; quantité 0.04 kg
