# Chevron en bois scié de pin, de 50x50 mm de section, avec finition brossée; fixé sur les pannes avec vis à tête chanfreinée, d'acier au carbone

- Propriété du fichier: CYPE INGENIEROS, S.A.
- Format: FIEBDC-3/2002
- Zone géographique: Algérie
- Devise: DZD
- Coûts indirects: 3.00 %
- Frais généraux: 13.00 %
- Bénéfice: 6.00 %
- TVA: 19.00 %

**GCB080** m³ Chevron en bois scié de pin, de 50x50 mm de section, avec finition brossée; fixé sur les pannes avec vis à tête chanfreinée, d'acier au carbone.
Chevron en bois scié de pin, de 50x50 mm de section, avec finition brossée; fixé sur les pannes avec vis à tête chanfreinée, d'acier au carbone.
Inclut: Implantation des chevrons sur les pannes. Présentation des chevrons sur les pannes. Mise en place et nivellement. Fixation des pannes.
Critère de métré de projet: Volume mesuré selon documentation graphique du Projet, en s'appuyant sur les plus grandes dimensions transversales pour les pièces n'ayant pas de sections rectangulaires ou carrées, et la longueur comprenant les appuis.
Critère de mesure de l'ouvrage: On mesurera le volume réellement exécuté selon les spécifications du Projet, en s'appuyant sur les plus grandes dimensions transversales pour les pièces n'ayant pas de sections rectangulaires ou carrées, les appuis étant compris dans la longueur. Tous les éléments intégrants de la structure signalés dans les plans et les détails du projet seront considérés comme inclus.

| Code | U | Désignation | Quantité | Prix | Montant |
|---|---|---|---|---|---|
| mt07mee101hb | m³ | Bois scié de pin pour chevrons, de jusqu'à 5 m de longueur, de 50x50 mm de section, avec finition brossée. (matériau) | 1.000 | 51393.87 | 51393.87 |
| mt07emr118hb | U | Vis à tête chanfreinée, de 6 mm de diamètre et 120 mm de longueur, d'acier galvanisé, pour les classes de service 1, 2 et 3 selon NF EN 1995-1-1. (matériau) | 1714.286 | 40.04 | 68640.01 |
| mo048 | h | Compagnon professionnel III/CP2 charpentier bois. (main-d'œuvre) | 16.585 | 481.54 | 7986.34 |
| mo095 | h | Ouvrier professionnel II/OP charpentier bois. (main-d'œuvre) | 8.293 | 357.84 | 2967.57 |
| % | % | Frais de chantier des unités d'ouvrage | 2 % | 130987.79 | 2619.76 |
|  |  | Coûts directs |  |  | 133607.55 |
