# Couche extérieure de façade double paroi, en maçonnerie de briques en terre cuite à isolation rapportée, pose à joint traditionnel, à revêtir

- Propriété du fichier: CYPE Ingenieros S.A.
- Format: FIEBDC-3/2016
- Logiciel: Générateur de prix de la construction. CYPE Ingenieros, S.A.
- Date: 17/09/2024
- Zone géographique: Algérie
- Devise: DZD
- Coûts indirects: 3 %
- Frais généraux: 13 %
- Bénéfice: 6 %
- TVA: 19 %

## G Structure et gros oeuvre

### GM Murs

#### GMT Briques en terre cuite

**GMT050** m² Couche extérieure de façade double paroi, en maçonnerie de briques en terre cuite à isolation rapportée, pose à joint traditionnel, à revêtir.
Couche extérieure de façade double paroi, de 10 cm d'épaisseur en maçonnerie de briques en terre cuite 8 creux, à revêtir, 10x20x30 cm, avec des joints de 10 mm d'épaisseur, pose avec du mortier de ciment confectionné sur chantier, avec 250 kg/m³ de ciment, couleur grise, dosage 1:6, fourni en sacs. Réalisation des linteaux via poutrelle préfabriquée T-18, revêtue avec pièces céramiques, placées avec du mortier haute adhérence.
Inclut: Définition des plans de façade via des plombs. Implantation, étage par étage. Marquage sur les poteaux des niveaux de référence générale d'étage et du niveau du revêtement. Préparation du mortier. Assise de la première rangée sur couche de mortier. Mise en place et à l'aplomb des mires de référence. Tendu des cordeaux entre les mires. Mise en place des plombs fixes dans les arêtes. Mise en place des pièces par rangées à niveau. Revêtement des abouts de plancher. Réalisation de tous les travaux nécessaires pour la résolution des ouvertures. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt04lhg010a | U | Brique en terre cuite 8 creux, à revêtir, 10x20x30 cm. (matériau) | 17 | 16.01 | 272.170 |
| mt08aaa010a | m³ | Eau. (matériau) | 0.004 | 189.49 | 0.758 |
| mt01arg005a | t | Sable de carrière, pour mortier confectionné sur le chantier. (matériau) | 0.016 | 2006.95 | 32.111 |
| mt08cem000a | kg | Ciment gris en sacs. (matériau) | 2.545 | 13.77 | 35.045 |
| mt07vau010a | m | Poutrelle précontrainte en "I", avec une longueur moyenne d'inférieure à 4 m, selon NF EN 15037-1. (matériau) | 0.18 | 733.24 | 131.983 |
| mt18bdb010a800 | m² | Tomette, finition mat ou naturel, 8,00DA/m², selon NF EN 14411. (matériau) | 0.27 | 1162.95 | 313.997 |
| mq06hor010 | h | Bétonnière électrique avec une capacité de gâchage de 160 l. (matériel) | 0.008 | 333.01 | 2.664 |
| mo021 | h | Compagnon professionnel III/CP2 construction pour des travaux de maçonnerie. (main-d'œuvre) | 0.52 | 698.09 | 363.007 |
| mo114 | h | Ouvrier d'exécution I/OE1 construction pour des travaux de maçonnerie. (main-d'œuvre) | 0.397 | 502.77 | 199.600 |
| % | % | Frais de chantier des unités d'ouvrage | 3 % | 1351.335 | 40.540 |
|  |  | Coûts directs |  |  | 1391.875 |

Déchets:
- pose: mt04lhg010a Brique en terre cuite 8 creux, à revêtir, 10x20x30 cm; facteur de déchet 0.063
- pose: mt01arg005a Sable de carrière, pour mortier confectionné sur le chantier; facteur de déchet 0.00501329
- pose: mt08cem000a Ciment gris en sacs; facteur de déchet 0.00756
- pose: mt07vau010a Poutrelle précontrainte en "I", avec une longueur moyenne d'inférieure à 4 m, selon NF EN 15037-1; facteur de déchet 0.0252
- pose: mt18bdb010a800 Tomette, finition mat ou naturel, 8,00DA/m², selon NF EN 14411; facteur de déchet 0.0374205

## Ressources

**mt04lhg010a** U Brique en terre cuite 8 creux, à revêtir, 10x20x30 cm
Données techniques: Coût énergétique 12.456 MJ; Émission de CO2 0.956 kg; Code CED 17 01 02; Masse de l'élément 4 kg; Volume 0.0032 m3
Déchets:
- emballage: re170201 Bois. (composant de déchet); quantité 0.005 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt07vau010a** m Poutrelle précontrainte en "I", avec une longueur moyenne d'inférieure à 4 m, selon NF EN 15037-1
Données techniques: Coût énergétique 43.461 MJ; Émission de CO2 4.658 kg; Code CED 17 01 01; Masse de l'élément 29.3 kg; Volume 0.019533 m3
Déchets:
- emballage: re170201 Bois; quantité 0.014 kg
- emballage: re170203 Plastique; quantité 0.06 kg

**mt18bdb010a800** m² Tomette, finition mat ou naturel, 8,00DA/m², selon NF EN 14411
Données techniques: Coût énergétique 136.753 MJ; Émission de CO2 8.592 kg; Code CED 17 01 03; Masse de l'élément 16 kg; Volume 0.0128 m3
Déchets:
- emballage: re150101 Emballages en papier et en carton; quantité 0.18 kg
- emballage: re170201 Bois; quantité 0.022 kg
