# Poutre de bois laminé collé homogène

- Propriété du fichier: CYPE INGENIEROS, S.A.
- Format: FIEBDC-3/2002
- Zone géographique: Algérie
- Devise: DZD
- Coûts indirects: 3.00 %
- Frais généraux: 13.00 %
- Bénéfice: 6.00 %
- TVA: 19.00 %

**GOB060** m³ Poutre de bois laminé collé homogène, de 33 ou 45 mm d'épaisseur des lames et section constante, de 20x100 cm de section et jusqu'à 15 m de longueur, classe résistante GL-24h et protection du bois de classe de pénétration NP1 et NP2, travaillé en atelier.
Poutre de bois laminé collé homogène, de 33 ou 45 mm d'épaisseur des lames et section constante, de 20x100 cm de section et jusqu'à 15 m de longueur, pour applications structurales, classe résistante GL-24h selon NF EN 390 et NF EN 1194 et protection face aux agents biotiques qui correspondent à la classe de pénétration NP1 et NP2 (3 mm dans les faces latérales de l'aubier) selon NF EN 351-1. Comprend les découpes, les entailles pour un assemblage correct, le nivellement et la mise en place des éléments d'attache et de renfort. Travaillée en atelier et mise en place in situ.
Inclut: Implantation et marquage des axes, aux points d'appui des poutres. Mise en place et fixation provisoire de la poutre. Aplomb et nivellement. Exécution des assemblages. Vérification finale de l'aplomb et des niveaux.
Critère de métré de projet: Volume mesuré selon documentation graphique du Projet, en s'appuyant sur les plus grandes dimensions transversales pour les pièces n'ayant pas de sections rectangulaires ou carrées, et la longueur comprenant les appuis.
Critère de mesure de l'ouvrage: On mesurera le volume réellement exécuté selon les spécifications du Projet, en s'appuyant sur les plus grandes dimensions transversales pour les pièces n'ayant pas de sections rectangulaires ou carrées, les appuis étant compris dans la longueur. Tous les éléments intégrants de la structure signalés dans les plans et les détails du projet seront considérés comme inclus.

| Code | U | Désignation | Quantité | Prix | Montant |
|---|---|---|---|---|---|
| mt07mel020d | m³ | Bois laminé collé homogène, de 33 ou 45 mm d'épaisseur des lames, pour poutre de section constante, de 20x100 cm de section et jusqu'à 15 m de longueur, pour applications structurales, classe résistante GL-24h selon NF EN 390 et NF EN 1194, et protection face aux agents biotiques qui correspondent à la classe de pénétration NP1 et NP2 (3 mm dans les faces latérales de l'aubier) selon NF EN 351-1, travaillé en atelier. (matériau) | 1.000 | 114988.27 | 114988.27 |
| mq07gte010c | h | Grue autopropulsée à bras télescopique avec une capacité d'élévation de 30 t et 27 m de hauteur maximale de travail. (matériel) | 3.495 | 5639.54 | 19710.19 |
| mo048 | h | Compagnon professionnel III/CP2 charpentier bois. (main-d'œuvre) | 8.481 | 481.54 | 4083.94 |
| mo095 | h | Ouvrier professionnel II/OP charpentier bois. (main-d'œuvre) | 4.240 | 357.84 | 1517.24 |
| % | % | Coûts directs complémentaires | 2 % | 140299.64 | 2805.99 |
|  |  | Coûts directs |  |  | 143105.63 |
