# Démolition d'un poitrail en bois de 1601 à 2500 cm² de section et plus de 6 m de longueur moyenne, avec des moyens manuels et tronçonneuse, et chargement manuel dans le camion ou la benne

- Propriété du fichier: CYPE INGENIEROS, S.A.
- Format: FIEBDC-3/2002
- Zone géographique: Algérie
- Devise: DZD
- Coûts indirects: 3.00 %
- Frais généraux: 13.00 %
- Bénéfice: 6.00 %
- TVA: 19.00 %

**GOD040** m Démolition d'un poitrail en bois de 1601 à 2500 cm² de section et plus de 6 m de longueur moyenne, avec des moyens manuels et tronçonneuse, et chargement manuel dans le camion ou la benne.
Démolition d'un poitrail en bois de 1601 à 2500 cm² de section et plus de 6 m de longueur moyenne, avec des moyens manuels et tronçonneuse, et chargement manuel dans le camion ou la benne.
Inclut: Démolition de l'élément. Fragmentation des décombres en pièces maniables. Retrait et stockage des décombres. Nettoyage des restes d'ouvrage. Chargement manuel des décombres dans le camion ou la benne.
Critère de métré de projet: Longueur mesurée selon documentation graphique du Projet.
Critère de mesure de l'ouvrage: On mesurera la longueur réellement démolie selon les spécifications du Projet.

| Code | U | Désignation | Quantité | Prix | Montant |
|---|---|---|---|---|---|
| mq09sie010 | h | Tronçonneuse à essence, de 50 cm de lame et 2 kW de puissance. (matériel) | 0.351 | 252.52 | 88.63 |
| mo112 | h | Ouvrier d'exécution I/OE2 construction. (main-d'œuvre) | 0.431 | 335.40 | 144.56 |
| mo113 | h | Ouvrier d'exécution I/OE1 construction. (main-d'œuvre) | 0.862 | 329.49 | 284.02 |
| % | % | Frais de chantier des unités d'ouvrage | 2 % | 517.21 | 10.34 |
|  |  | Coûts directs |  |  | 527.55 |
