# Robinetterie électronique constituée de robinet électronique

- Propriété du fichier: CYPE INGENIEROS, S.A.
- Format: FIEBDC-3/2002
- Zone géographique: Algérie
- Devise: DZD
- Coûts indirects: 3.00 %
- Frais généraux: 13.00 %
- Bénéfice: 6.00 %
- TVA: 19.00 %

**TBU030** U Robinetterie électronique constituée de robinet électronique, série Smart-tap, modèle Ducha 99902 "PRESTO IBÉRICA" et compteur d'eau à jet unique, pour robinet électronique, série Smart-tap, modèle 99910 "PRESTO IBÉRICA".
Robinetterie électronique Technologie Smart-tap System "PRESTO IBÉRICA" constituée de robinet électronique avec actionnement de la commande par appui sur écran tactile, pour douche, sans contrôle à distance, série Smart-tap, modèle Ducha 99902 "PRESTO IBÉRICA", avec module hydraulique composé de vanne mélangeuse, cartouche céramique, monture céramique et module électronique avec écran pour contrôle de fonctionnement, fixation rapide et compteur d'eau à jet unique, pour robinet électronique, série Smart-tap, modèle 99910 "PRESTO IBÉRICA", avec émetteur d'impulsions. Comprend éléments de connexion.
Inclut: Mise en place. Connexion et contrôle de son bon fonctionnement.
Critère de métré de projet: Nombre d'unités prévues, selon documentation graphique du Projet.
Critère de mesure de l'ouvrage: On mesurera le nombre d'unités réellement mises en place selon les spécifications du Projet.

| Code | U | Désignation | Quantité | Prix | Montant |
|---|---|---|---|---|---|
| mt31gip010a | U | Robinet électronique avec actionnement de la commande par appui sur écran tactile, pour douche, sans contrôle à distance, série Smart-tap, modèle Ducha 99902 "PRESTO IBÉRICA", avec module hydraulique composé de vanne mélangeuse, cartouche céramique, monture céramique et module électronique avec écran pour contrôle de fonctionnement, fixation rapide; y compris éléments de connexion. (matériau) | 1.000 | 273429.59 | 273429.59 |
| mt37pib020a | U | Compteur d'eau à jet unique, pour robinet électronique, série Smart-tap, modèle 99910 "PRESTO IBÉRICA", avec émetteur d'impulsions. (matériau) | 1.000 | 6123.95 | 6123.95 |
| mt37www010 | U | Produits complémentaires pour installations de plomberie. (matériau) | 1.000 | 150.94 | 150.94 |
| mo008 | h | Compagnon professionnel III/CP2 plombier. (main-d'œuvre) | 1.301 | 475.07 | 618.07 |
| % | % | Frais de chantier des unités d'ouvrage | 2 % | 280322.55 | 5606.45 |
|  |  | Coûts directs |  |  | 285929.00 |
