# Système de remplissage de silo pour biomasse

- Propriété du fichier: CYPE Ingenieros S.A.
- Format: FIEBDC-3/2016
- Logiciel: Générateur de prix de la construction. CYPE Ingenieros, S.A.
- Date: 16/06/2025
- Zone géographique: Algérie
- Devise: DZD
- Coûts indirects: 3 %
- Frais généraux: 13 %
- Bénéfice: 6 %
- TVA: 19 %

## T Équipements techniques

### TC ECS et chauffage

#### TCB Biomasse

**TCB070** U Système de remplissage de silo pour biomasse.
Système de remplissage horizontal de silo, pour combustible de biomasse, formé de moteur pour transporteur hélicoïdal sans fin, de 5,5 kW de puissance, avec protection contre les explosions, tableau électrique pour moteur et transporteur hélicoïdal sans fin de 8 m de longueur, l'ancrage au mur via des supports. Totalement monté, connecté et testé.
Inclut: Implantation. Nivellement, mise en place et fixation des composants du système. Connexion au réseau électrique.
Critère pour le métré: Nombre d'unités prévues, selon documentation graphique du Projet.
Critère pour le mémoire: On mesurera le nombre d'unités réellement exécutées selon les spécifications du Projet.

| Code | U | Désignation | Quantité | Prix | Montant |
|---|---|---|---|---|---|
| mt38cbh020d | U | Moteur pour transporteur hélicoïdal sans fin, de 5,5 kW de puissance, avec protection contre les explosions, pour des réservoirs d'accès difficile dans la zone de décharge du combustible. (matériau) | 1 | 689352.71 | 689352.710 |
| mt38cbh025a | U | Tableau électrique pour moteur. (matériau) | 1 | 146139.18 | 146139.180 |
| mt38cbh030a | m | Vis sans fin de 230 mm de diamètre. (matériau) | 8 | 22289.37 | 178314.960 |
| mt38cbh035a | U | Support intermédiaire pour vis sans fin. (matériau) | 1 | 64171.82 | 64171.820 |
| mt38cbh106a | U | Supervision et direction de la procédure d'assemblage et connexion interne de système de remplissage horizontal d'un silo de biomasse. (matériau) | 1 | 71002.43 | 71002.430 |
| mo003 | h | Compagnon professionnel III/CP2 électricien. (main-d'œuvre) | 8.67 | 751.66 | 6516.892 |
| mo102 | h | Ouvrier professionnel II/OP électricien. (main-d'œuvre) | 8.67 | 545.7 | 4731.219 |
| % | % | Frais de chantier des unités d'ouvrage | 2 % | 1160229.211 | 23204.584 |
|  |  | Coûts directs |  |  | 1183433.795 |
