# Ballon échangeur, pour production d'E.C.S. et chauffage

- Propriété du fichier: CYPE Ingenieros S.A.
- Format: FIEBDC-3/2016
- Logiciel: Générateur de prix de la construction. CYPE Ingenieros, S.A.
- Date: 07/11/2024
- Zone géographique: Algérie
- Devise: DZD
- Coûts indirects: 3 %
- Frais généraux: 13 %
- Bénéfice: 6 %
- TVA: 19 %

## T Équipements techniques

### TC ECS et chauffage

#### TCE Systèmes de conduction d'eau

**TCE170** U Ballon échangeur, pour production d'E.C.S. et chauffage.
Ballon échangeur combiné, pour production d'E.C.S. et d'eau pour chauffage, de 500 l de capacité, hauteur 1640 mm, diamètre 650 mm, avec échangeur de serpentin pour E.C.S. en acier inoxydable, tonneau pour chauffage avec serpentin, isolation thermique de 100 mm d'épaisseur en mousse molle de polyuréthane sans CFC avec enveloppe en polystyrène. Comprend les vannes d'isolement, les éléments de montage et les accessoires nécessaires à son bon fonctionnement.
Inclut: Implantation. Mise en place. Connexion. Contrôle de son bon fonctionnement.
Critère pour le métré: Nombre d'unités prévues, selon documentation graphique du Projet.
Critère pour le mémoire: On mesurera le nombre d'unités réellement exécutées selon les spécifications du Projet.

| Code | U | Désignation | Quantité | Prix | Montant |
|---|---|---|---|---|---|
| mt38csg400a | U | Ballon échangeur combiné, pour production d'E.C.S. et d'eau pour chauffage, de 500 l de capacité, hauteur 1640 mm, diamètre 650 mm, avec échangeur de serpentin pour E.C.S. en acier inoxydable, tonneau pour chauffage avec serpentin, isolation thermique de 100 mm d'épaisseur en mousse molle de polyuréthane sans CFC avec enveloppe en polystyrène. (matériau) | 1 | 534649.92 | 534649.920 |
| mt37sve010d | U | Vanne à sphère en laiton nickelé à visser de 1". (matériau) | 6 | 1473.07 | 8838.420 |
| mt38www011 | U | Produits complémentaires pour installations d'E.C.S. (matériau) | 1 | 267.32 | 267.320 |
| mo004 | h | Compagnon professionnel III/CP2 chauffagiste. (main-d'œuvre) | 1.845 | 719.99 | 1328.382 |
| mo103 | h | Ouvrier professionnel II/OP chauffagiste. (main-d'œuvre) | 1.845 | 522.78 | 964.529 |
| % | % | Frais de chantier des unités d'ouvrage | 2 % | 546048.571 | 10920.971 |
|  |  | Coûts directs |  |  | 556969.542 |

## Ressources

**mt38csg400a** U Ballon échangeur combiné
Données techniques: Coût énergétique 83872.808 MJ; Émission de CO2 7551.048 kg
Déchets:
- emballage: re150101 Emballages en papier et en carton. (composant de déchet); quantité 2.378 kg; Code CED 15 01 01; Masse de l'élément 1 kg; Volume 0.001333 m3
- emballage: re170201 Bois. (composant de déchet); quantité 0.631 kg; Code CED 17 02 01; Masse de l'élément 1 kg; Volume 0.000909 m3

**mt37sve010d** U Vanne à sphère en laiton nickelé à visser de 1"
Données techniques: Coût énergétique 843.399 MJ; Émission de CO2 56.701 kg
Déchets:
- emballage: re150101 Emballages en papier et en carton; quantité 0.072 kg
