# Chaudière mural à gaz N

- Propriété du fichier: CYPE INGENIEROS, S.A.
- Format: FIEBDC-3/2002
- Zone géographique: Algérie
- Coûts indirects: 3.00 %
- Frais généraux: 13.00 %
- Bénéfice: 6.00 %
- TVA: 17.00 %

**TCG100** U Chaudière mural à gaz N, avec récupération de chaleur par condensation des produits de la combustion, pour chauffage, pour usage intérieur, chambre de combustion étanche et tirage forcé, allumeur électronique, sans flamme témoin, puissance utile de chauffage (80/60°C) de 5,9 à 24,5 kW, puissance utile de chauffage (30/50°C) de 6,6 à 26,7 kW, rendement (80/60°C) 97,7%, rendement (50/30°C) 106,8%, de 740x418x344 mm, Thema Condens AS 25 "SAUNIER DUVAL", avec thermostat-programmateur de milieu ambiant, programmation hebdomadaire, contrôle modulant, par radio, alimentation à piles, de 115x147x41 mm, Exacontrol E7 RC.
Fourniture et installation de chaudière mural à gaz N, avec récupération de chaleur par condensation des produits de la combustion, pour chauffage, pour usage intérieur, chambre de combustion étanche et tirage forcé, allumeur électronique, sans flamme témoin, puissance utile de chauffage (80/60°C) de 5,9 à 24,5 kW, puissance utile de chauffage (30/50°C) de 6,6 à 26,7 kW, rendement (80/60°C) 97,7%, rendement (50/30°C) 106,8%, de 740x418x344 mm, Thema Condens AS 25 "SAUNIER DUVAL", y compris plaque de connexions de la chaudière et conduit pour évacuation des fumées, avec thermostat-programmateur de milieu ambiant, programmation hebdomadaire, contrôle modulant, par radio, alimentation à piles, de 115x147x41 mm, Exacontrol E7 RC. Totalement montée, connectée et testée.
Inclut: Implantation. Présentation des éléments. Montage de la chaudière et de ses accessoires. Connecté aux réseaux de conduction d'eau, de gaz, d'assainissement et électrique, et au conduit d'évacuation des produits de la combustion. Mise en marche.
Critère de métré de projet: Nombre d'unités prévues, selon documentation graphique du Projet.
Critère de mesure de l'ouvrage: On mesurera le nombre d'unités réellement exécutées selon les spécifications du Projet.

| Code | U | Désignation | Quantité | Prix | Montant |
|---|---|---|---|---|---|
| mt38cmd125b | U | Chaudière mural à gaz N, avec récupération de chaleur par condensation des produits de la combustion, pour chauffage, pour usage intérieur, chambre de combustion étanche et tirage forcé, allumeur électronique, sans flamme témoin, puissance utile de chauffage (80/60°C) de 5,9 à 24,5 kW, puissance utile de chauffage (30/50°C) de 6,6 à 26,7 kW, rendement (80/60°C) 97,7%, rendement (50/30°C) 106,8%, de 740x418x344 mm, Thema Condens AS 25 "SAUNIER DUVAL", y compris plaque de connexions de la chaudière et conduit pour évacuation des fumées. (matériau) | 1.000 | 2398.96 | 2398.96 |
| mt38cmd100a | U | Thermostat-programmateur de milieu ambiant, programmation hebdomadaire, contrôle modulant, par radio, alimentation à piles, de 115x147x41 mm, Exacontrol E7 RC, "SAUNIER DUVAL". (matériau) | 1.000 | 223.24 | 223.24 |
| mt38www010 | U | Produits complémentaires pour installation de chauffage. (matériau) | 1.000 | 1.98 | 1.98 |
| mo004 | h | Compagnon professionnel III/CP2 chauffagiste. (main-d'œuvre) | 3.603 | 3.30 | 11.89 |
| mo103 | h | Ouvrier professionnel II/OP chauffagiste. (main-d'œuvre) | 3.603 | 2.34 | 8.43 |
| % | % | Coûts directs complémentaires | 2 % | 2644.50 | 52.89 |
|  |  | Coûts directs |  |  | 2697.39 |
