# Extincteur avec chariot, de poussière chimique ABC polyvalente antibraise, avec pression incorporée, d'efficacité ABC, avec 50 kg d'agent extincteur

- Propriété du fichier: CYPE INGENIEROS, S.A.
- Format: FIEBDC-3/2002
- Zone géographique: Algérie
- Coûts indirects: 3.00 %
- Frais généraux: 13.00 %
- Bénéfice: 6.00 %
- TVA: 19.00 %

**TIX010** U Extincteur avec chariot, de poussière chimique ABC polyvalente antibraise, avec pression incorporée, d'efficacité ABC, avec 50 kg d'agent extincteur.
Fourniture et mise en place d'extincteur avec chariot, de poussière chimique ABC polyvalente antibraise, avec pression incorporée, d'efficacité ABC, avec 50 kg d'agent extincteur, avec manomètre et tuyau avec embout diffuseur. Comprend les roues.
Inclut: Implantation. Mise en place de l'extincteur.
Critère de métré de projet: Nombre d'unités prévues, selon documentation graphique du Projet.
Critère de mesure de l'ouvrage: On mesurera le nombre d'unités réellement mises en place selon les spécifications du Projet.

| Code | U | Désignation | Quantité | Prix | Montant |
|---|---|---|---|---|---|
| mt41ixi020b | U | Extincteur avec chariot, de poussière chimique ABC polyvalente antibraise, avec pression incorporée, d'efficacité ABC, avec 50 kg d'agent extincteur, avec manomètre et tuyau avec embout diffuseur, selon NF EN 3. (matériau) | 1.000 | 390.63 | 390.63 |
| mo113 | h | Ouvrier d'exécution I/OE1 construction. (main-d'œuvre) | 0.060 | 2.26 | 0.14 |
| % | % | Coûts directs complémentaires | 2 % | 390.77 | 7.82 |
|  |  | Coûts directs |  |  | 398.59 |
