# Extincteur avec chariot, à neige carbonique CO2, d'efficacité B, avec une bouteille de 10 kg d'agent extincteur

- Propriété du fichier: CYPE INGENIEROS, S.A.
- Format: FIEBDC-3/2002
- Zone géographique: Algérie
- Coûts indirects: 3.00 %
- Frais généraux: 13.00 %
- Bénéfice: 6.00 %
- TVA: 19.00 %

**TIX010** U Extincteur avec chariot, à neige carbonique CO2, d'efficacité B, avec une bouteille de 10 kg d'agent extincteur.
Fourniture et mise en place d'extincteur avec chariot, à neige carbonique CO2, d'efficacité B, avec une bouteille de 10 kg d'agent extincteur, avec tuyau et tromblon long. Comprend les roues.
Inclut: Implantation. Mise en place de l'extincteur.
Critère de métré de projet: Nombre d'unités prévues, selon documentation graphique du Projet.
Critère de mesure de l'ouvrage: On mesurera le nombre d'unités réellement mises en place selon les spécifications du Projet.

| Code | U | Désignation | Quantité | Prix | Montant |
|---|---|---|---|---|---|
| mt41ixo020a | U | Extincteur avec chariot, à neige carbonique CO2, d'efficacité B, avec une bouteille de 10 kg d'agent extincteur, avec tuyau et tromblon long, selon NF EN 3. (matériau) | 1.000 | 376.57 | 376.57 |
| mo113 | h | Ouvrier d'exécution I/OE1 construction. (main-d'œuvre) | 0.096 | 2.26 | 0.22 |
| % | % | Coûts directs complémentaires | 2 % | 376.79 | 7.54 |
|  |  | Coûts directs |  |  | 384.33 |
