# Antenne extérieure UHF pour captage des signaux de télévision analogique

- Propriété du fichier: CYPE INGENIEROS, S.A.
- Format: FIEBDC-3/2002
- Zone géographique: Algérie
- Coûts indirects: 3.00 %
- Frais généraux: 13.00 %
- Bénéfice: 6.00 %
- TVA: 19.00 %

**TTX060** U Antenne extérieure UHF pour captage des signaux de télévision analogique, télévision numérique terrestre (TDT) et télévision haute définition (HDTV) provenant d'émissions terrestres, chaînes du 21 au 69, de 17 dB de gain.
Fourniture et installation d'antenne extérieure UHF pour captage des signaux de télévision analogique, télévision numérique terrestre (TDT) et télévision haute définition (HDTV) provenant d'émissions terrestres, chaînes du 21 au 69, à 45 éléments, 17 dB de gain, 31 dB de relation D/A et 1110 mm de longueur. Comprend les ancrages et les accessoires nécessaires pour être correctement installée.
Inclut: Implantation. Montage, connexion et contrôle de son bon fonctionnement.
Critère de métré de projet: Nombre d'unités prévues, selon documentation graphique du Projet.
Critère de mesure de l'ouvrage: On mesurera le nombre d'unités réellement exécutées selon les spécifications du Projet.

| Code | U | Désignation | Quantité | Prix | Montant |
|---|---|---|---|---|---|
| mt40ecf030cb | U | Antenne extérieure UHF pour captage des signaux de télévision analogique, télévision numérique terrestre (TDT) et télévision haute définition (HDTV) provenant d'émissions terrestres, chaînes du 21 au 69, à 45 éléments, 17 dB de gain, 31 dB de relation D/A et 1110 mm de longueur. (matériau) | 1.000 | 57.97 | 57.97 |
| mo001 | h | Compagnon professionnel III/CP2 installateur en télécommunications. (main-d'œuvre) | 0.603 | 3.30 | 1.99 |
| mo056 | h | Ouvrier professionnel II/OP installateur en télécommunications. (main-d'œuvre) | 0.603 | 2.34 | 1.41 |
| % | % | Coûts directs complémentaires | 2 % | 61.37 | 1.23 |
|  |  | Coûts directs |  |  | 62.60 |
